# Goetheplatz 1, MH
Angebotsaufforderung (GAEB DA XML 3.2, DA83)
Projekt: 077202
Währung: EUR
Erstellt mit: GXML Toolbox V3.3 R20230829, iTWO_64 V24.0.454, 04.06.2025

## 01-200 Dacharbeiten, Goetheplatz 1
Datum: 04.06.2025

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3304/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) BesondereTechnische Vorbemerkungen*
Zusätzliche Technische Vorschriften  (ZTV)
==================================
1. Algemeines

Für Angebot, Lieferung, Ausführung und Abrechnung gelten neben dem Leistungsverzeichnis:
die neusten DIN-Normen, VDE- und VDI-Richtlinien, die Fachregeln des deutschen Dachdeckerhandwerks, Verlegerichtlinien der geannten Hersteller,
Die Flachdachrichtlinien, die Vorschriften der zuständigen Behörden (z.B. Bauaufsicht, Gewerbeaufsicht, Brandverhütung, TÜV), Bau-Berufsgenossenschaften und Versorgungsbetriebe, die Bestimmungen der Gerüstbauordnung, die z.Zt. der Ausführugs gültige Wärmeschutzverordnung.

2. Ausführung

Die Arbeiten werden an bewohnten Häusern  ausgeführt, das bedingt mehrere Teilabschnitte der Ausführung, z.B. Fertigstellung hausweise.
Während der Ausführung hat der Auftragnehmer allen, an der Sanierung tätigen Handwerkern genügend zeit für die Fertigstellung anderer Arbeiten zu lassen.
Die Sicherung der Verkehrs-, Versorgungs- und Entsorgungsanlagen im Bereich des Baugländes, sowie die Durchführung der erforderlichen Maßnahmen der verkehrspolizeilichen Sicherung übernimmt der Auftragnehmer. Für Strassen- und Bürgersteigabsperrungen sind die Genehmigungen vom Auftragnehmer einzuholen.
Aufenthalts- und Lagerräume können vom AG nicht zur Verfügung gestellt werden. Die Kosten hierfür sind in die Einheitspreise des Angebotes einzurechnen.
Die Ausführung der Arbeiten erfolgt auf Gefahr des Auftragnehmers. Während der Verarbeitung darf die Temperatur der Luft, der zu verwendeten Materialien, sowie des Untergrundes nicht unter + 5 ° C absinken. Stehendes Wasser ist abzusaugen, der Untergrund ist entsprechend zu trocknen. Eine gesonderte Vergütung dieser Leistung findet nicht statt.
Baustoffe und Bauteile dürfen nicht in Treppen- häusern und auf Verkehrsflächen gelagert werden.

3. In den Einheitspreisen sind enthalten:

die Schuttrabfuhr einschl. Kippgebühren in allen Positionen
die rechtzeitige Benachrichtigung der Wohnungs- inhaber über den beabsichtigten Beginn der Arbeiten
die Rückerstattung der Kosten für Wasser-und Stromentnahme, falls vom Wohnungsinhaber gefordert.
die Verpflichtung des Aufragnehmers, andere Gebäudeschäden, die bei Ausführung seiner Leistung bekannt werden, unverzüglich  dem zuständigen Bauführer bzw. Bestandsvserwalter zu melden
sämtliche Lieferungen und Leistungen, die zur sachgemäßen Herstellung der Arbeiten erforderlich sind, wie z.B. Fahrt- und Transportkosten, Stand- gebühren und dergleichen
erforderliche Gerüste bis zu einer Höhe der Arbeitsbühne von 2,00 m über Flur und Schutzgerüste gemäß den Unfallverhütungsvorschriften, soweit kein Arbeitsgerüst bauseits gestellt wird, die Mitbenutzung der Gerüste ist allen mit Reparatur- arbeiten beschäftigten Firmen kostenlos zu gestatten.
Tägliches Säubern der Arbeitsstelle bei Arbeitsschluß
Bauschutt darf grundsätzlich nicht im Gebäude gelagert werden.
das Schützen der Bodenflächen und angrenzenden Bauteile

Angaben zum Angebot
==================

Bauleitung  Frau Damm
  Tel. 0208 97064 569
Einkauf  Herr/Frau
  Tel.

Der  Bieter hat sich selbst, vor Angebotsabgabe, an der Baustelle hinreichend zu innformieren.
Bedenken gegen die vorgesehene Ausführung sind vor Angebotsabgabe geltend zu machen.

Für alle Baumaßnahmen sind nach Beendigung der Arbeiten die Übereinstimmungserklärung des Fachunternehmers,
Prüfzeugnisse etc. verlangt.

Das Aufmaß u. Abrechnung ist Hausweise zu erstellen.

Für Stundenlohnarbeiten sind der Bauleitung innerhalb von 2 Arbeitstagen die Stundennachweise vorzulegen. Vertspätet vorgelegte Nachweise werden nicht anerkannt.  Arbeiten ohne abgezeichnete Stundennachweise werden nicht abgerechnet.

*Hinweis: Angaben zum Objekt, Termine*
Vorbemerkungen / Angaben zum Objekt

Vor Angebotsabgabe wird eine eigenständige Besichtigung der
Gebäude und der Bauumfeldes empfohlen. Gemeinsame Ortsbesichtigungen finden nicht statt. Der Bieter hat
sich selbst an der Baustelle ausreichend zu informieren.

An den Gebäuden Goetheplatz 1,
Goetheplatz 3, Bügerstr. 1 werden energetische Modernisierungsmaßnahmen durchgeführt.

Die Bamaßnahmen an den Gebäuden erfolgen parrallel in einem Bauabschnitt.

Folgende Maßnahmen werden ausgführt:
WDVS, Vorsatzballkone,  Balkonsanierung inkl. neuer Balkongeländer, Elektroarbeiten, Erneuerung der Tür- und Fensteranlagen, Dacharbeiten u.weiteres.

Die gesamte Bauzeit beträgt ca. 10 Monate

Die Gerüste werden allen Gewerken zur Nutzung zur Verfügung gestellt, sowie Sanitärcontainer und Baustellen WC.
Materialtransporte sind nicht enthalten und sind in die EP einzukalkulieren. Schutz der Arbeiten vor Unfallgefahren, Witterungseinflüssen und Diebstahl sind durch den AN sicherzustellen.
Während der Bauzeit ist die Baustelle in einem sauberen Zustand zu halten und regelmäßig aufzuräumen.

Wasser und Baustrom  werden bauseits im Bereich des Baufeldes an einem zentralen Punkt kostenlos zur Verfügung gestellt. Zuleitungen zu den Verbraucherstellen sind selbständig herzustellen und vorzuhalten.

Aufmaßtermine, Ausführungstermine in den Wohnungen u. Ladenlokalen, sofern erforderlich, sind eigenständig vom AN mit den Mietern zu vereinbaren (per Aushänge o. persönlichen Mieterkontakt). Kontaktdaten der Mieter können für die Dauer der Maßnahmen zur Verfügung gestellt werden. Die vereinbarten Termine sind
zuverlässig / verbindlich einzuhalten.

Ausführungszeitraum : 18.08.2025 - 18.12.2025

Feuerwehrzufahrten und Stellflächen
Die Feuerwehrzufahrten und Stellflächen der Feuerwehr dürfen nicht zur Baustelleneinrichtung genutzt werden. Diese Bereiche sind ständig freizuhalten.
Kurzfristige Nutzung für Materiallieferung, Be- und Entladen ist zulässig.

*Hinweis: Goetheplatz 1, Mülheiim*

### Titel 01 Dacharbeiten / Erweiterung Traufen u. Ortgänge zur Aufnahme WDVS (Fassade)

**01.01 Aufnahme Ziegeleindeckung im Traufbereich**
Betondachsteine im Arbeitsbereich der Traufen der Steildachfläche aufnehmen, 3-4 Reihen,
fachgerecht seitlich lagern und nach Beendigung der Arbeiten wieder eindecken. Evtl. erforderliche Material-Ergänzungslieferungen werden zum Nachweis separat berechnet und ist rechtzeitig bei der BL anzuzeigen.
Menge: 85,000 m

**01.02 Aufnahme Regenfallrohre**
Vorhandene Regenfallrohre aufnehmen, einschließlich der Rohrschellen und allen Formstücken, einschließlich Abtransport, Verladung und Entsorgung.
Menge: 68,000 m

**01.03 Provisorisches Regenfallrohr für die Dauer der Arbeiten**
Drainagerohr als provisorisches Regenfallrohr liefern, am
Gerüst befestigen und mit dem Standrohr verbinden, für die Dauer der Fassadenarbeiten vorhalten, nach Abschluß der Fassadenarbeiten wieder demontieren und abfahren.
Menge: 68,000 m

**01.04 Demontage Dachlattung, Folien etc.**
Im Arbeitsbereich, Demontage von 3-4 Reihen der vorhandenen Dachlattung, Folien, u. Dämmmaterial einschließlich, Abtransport, Verladung  und Entsorgung.
Menge: 85,000 m

**01.05 Demontage Traufblech**
Demontage der alten Traufbleche Abtransport, Verladung  und Entsorgung.
Menge: 85,000 m

**01.06 Demontage Dachrinne**
Demontage der vorhandenen Hänge-Dachrinne,
Abtransport, Verladung  und Entsorgung
Menge: 85,000 m

**01.07 Aufschiebling Nadelholz**
*** Bedarfsposition mit GB
Aufschieblinge zur Verlängerung der Sparren, aus imprägniertem Nadelholz, Schnittklasse S10, genaue Maße sind vor Ort zu nehmen,ca. 1,5 m (3-4 Dachziegelreihen), liefern und nach den Dämmarbeiten an der Fassade, fachgerecht am Sparren montieren.
Menge: 170,000 Stck

**01.08 Dachfolie anbringen**
Klimamembranfolie liefern, um die Aufschieblinge und in den
Zwischenräumen der Sparren auslegen und fachgerecht
verkleben.
Menge: 120,000 m²

**01.09 Klemmfilz liefern und verlegen**
Dämmung aus Steinwolle- Klemmfilz, in Sparrenstärke ca.12cm,  WLG 035,
liefern und lückenlos zwischen den Sparren verlegen.
Menge: 120,000 m²

**01.10 Unterspannbahn**
Im Arbeitsbereich, ca. 1,5 m breit über die Länge der bearbeiteteten Flächen:  Diffusionsoffene Unterspannbahn bestehend aus Polyestervlies
mit Polyurethanbeschichtung liefern und gemäß der
Herstellerangaben fachgerecht und mit mindestens 10 cm
Überdeckung nach Hersteller- und Verlegerichtlinie fachgerecht
befestigen.
Menge: 120,000 m²

**01.11 Konter-/Traglattung 40/60mm**
Konter- und Traglattung aus Nadelholz,
Lattenquerschnitt 40/60 mm oder 30/50 mm.
Zuordnung der Sortierklassen nach DIN 4047-1 zu
Festigkeitsklassen nach DIN EN 338 Güteklasse S 10 TS / C24, Holzschutz nach DIN 68800-1 und Merkblatt für Holz
und Holzwerkstoffe in den FR des DDH,
liefern, mit geeigneten, verzinkten Drahtstiften befestigen.
Lattenabstand passend zu Dacheindeckung
Inkl. aller Zuschnittarbeiten.
Menge: 160,000 m²

**01.13 Glattkantbrett**
*** Bedarfsposition ohne GB
Glattkantbrett, 19,5 cm breit, liefern und montieren
Menge: 85,000 m

**01.14 Betongesims mit PU-Dämmplatten umlaufend**
Betongesims unterhalb der Traufbohle mit PU
Dämmplatten 40mm stark, Abwicklung bis 8000mm, umlaufend
lückenlos überdämmen.
Menge: 85,000 m

**01.15 Gesimsverkleidung mit Faserzementplatten verkleiden**
Gedämmten Betongesims mit Faserzementplatten, nicht brennbar bekleiden, Platendicke bis 12 mm, Abwicklung bis 700 mm, Stirn- und Untersicht, RAL- Farbton: grau oder Anthrazit, nach Abstimmung mit der Bauleitung,
liefern, zuschneiden und einschließlich geeigneter Unterkonstruktion fachgerecht, nach Angaben des Produktherstellers, befestigen. Der Zuschnitt, die Unterkonstruktion und Befestigungsmittel, die Ausbildung von Ecken und Stößen etc. ist in den Eniheitspreis dieser Postion mit einzukalkulieren. Leistung in fix und fertiger Arbeit.

Produkt: Equitone o. gleichwertig.
Menge: 85,000

**01.16 Traufbohle**
Traufbohlen aus Nadelholz, imprägniert,
konisch, Stärke 30/50 mm, in erforderlicher breite, liefern und fachgerecht inklusiver Befestigungsmittel anbringen, einschließlich Ausbau und Abfuhr und Entsorgung der ausgebauten Bohlen.
Menge: 85,000 m

**01.17 Aero-Traufelement geliefert und montiert**
*** Bedarfsposition mit GB
Menge: 85,000 m

**01.18 Hängedachrinne aus Titanzink, 333 mm**
Hängedachrinne aus Titanzink, walzblank,
Nenngröße 333 mm (6-teilig), Dicke
0,7 mm, Standardlänge 3 m, inkl.  verzinkten Rinnenhaltern in geeigneter Länge, im Gefälle, liefern und durchlaufend montieren.
Rinnenhalter in die Traufbohle einlassen und mit
korrosionsgeschützten Befestigern montieren.
Einzellängen weichlötend verbinden.
Menge: 85,000 m

**01.19 Zulage Dehnungsausgleicher**
Zulage zu Position"Hängedachrinne"

Rinnen-Dehnungsausgleiche 333:
Einbau von Dilatationsrinnen mit
Dehnungsteil
aus Synthese-Kautschuk in Hängerinne,
halbrund,
Werkstoff: Titanzink, walzblank
Nenngröße: 333 mm (6tlg)
- Mehrpreis zur Rinnen-Position als Zulage -
Menge: 8,000 Stck

**01.20 Traufblech**
Traufblech aus Zink, Zuschnitt: 167mm mit Falz, liefern und
montieren.
Befestigung von Traufblechen / Nackenblechen, verdeckt mit Haften, Nähte verlöten,
Werkstoff: Titanzink walzblank
Dicke: 0,7 mm
Menge: 85,000 m

**01.21 Rinnen-Einhangstutzen, rund, 100,**
Rinneneinhangstutzen 333/100

Lieferung und Einbau von
Rinneneinhangstutzen für halbrunde
Hängerinnen, mit geraden Abgang.
Werkstoff: Titanzink, walzblank
Dicke: 0,7 mm
Nenngröße: 333 mm (6-teilig)
Nennweite: 100 mm
Menge: 5,000 Stck

**01.22 Rinnenboden Titanzink, halbrund**
Rinnenböden 333
Lieferung und Einbau von Rinnenböden,
glatt, aus Titanzink in Hängerinne, halbrund,
eingelötet.
Werkstoff: Titanzink, walzblank
Dicke: 0,7 mm
Nenngröße: 333 mm (6-tlg), liefern und
einbauen
Menge: 6,000 Stck

**01.23 Rinnenwinkel passend zu vorbeschriebener Rinne**
Rinnenwinkel passend zu vorbeschriebner Rinne. Außen- und Innenecken.
Menge: 8,000 Stck

**01.24 Fall- Rohrbögen**
Fall-Rohrbögen aus Zink, passen zur Dachrinne,
  bestehend aus Einhangstutzen, 2 Bögen und ca.
  30cm Rohr liefern und montieren
Menge: 10,000 Stck

**01.25 Schutzanstrich für Zinkrinne liefern und**
*** Bedarfsposition mit GB
Schutzanstrich für Zinkrinne liefern und fachgerecht
verarbeiten
Menge: 85,000 m

**01.26 Wiedereindeckung der gelagerten Dachziegel**
Seitlich gelagerte Dachziegel unter Beachtung der
Windsogsicherung wieder eindecken.
Menge: 120,000 m²

**01.27 Neue Betondachsteine liefern**
*** Bedarfsposition ohne GB
Neue Betondachsteinem, passend zur Eindeckung liefern und die Dachfläche laut Herstellervorschrift eindecken.
Produkt: Braas Frankfurter Pfanne schiefergrau
Menge: 70,000 m²

**01.28 Regenfallrohr Titanzink, 100 mm,**
Regenfallrohr  100
Lieferung und Befestigung von
Regenfallrohren, kreisförmig.
Befestigung mit verzinkten Rohrschellen in
Mauerwerk mit WDVS (ca. 16 cm)
Werkstoff: Titanzink, walzblank
Dicke: 0,7 mm
Nennweite: 100 mm (6-tlg)
Menge: 68,000 m

**01.29 Regenstandrohre mit Steckmuffenverbindung, DN 100, L = 1500 mm**
Regenstandrohre mit Steckmuffenverbindung aus Stahl- oder Dichtungselement, PA-I 621, nach DIN 19530, feuerverzinkt, mit zus. Innenbeschichtung, mit Reinigungsöffnung einschl. Loro-Befestigungsmittel liefern und montieren, DN 100, L = 1500 mm
Fabrikat: LORO o. gleichwertig.
Menge: 5,000 Stck

**01.30 Bogen zu vorgenannten Standrohren, DN 100.**
Bogen, aus 2 Bögen, ca. 30 cm  zu vorgenannten Standrohren, liefern und montieren, DN 100
Fabrikat: LORO o. Gleichwertig
Menge: 5,000 Stck

### Titel 02 Rauchabzugsfenster

**02.01 Sparrenwechsel/Öffnung anlegen**
*** Bedarfsposition ohne GB
Sparenauswechslung und Öffnung anlegen, in der erforderlichen Öffnungsgröße

Für nachfolgend beschriebenes Dachflächenfenster komplett herstellen. Putzverkleidung im Gebäudeinneren, d.h. Dachschrägenverkleidung einschneiden, und einschließlich aller anfallenden Materialien wie Dachfolie, Dämmung etc. entfernen und fachgerecht entsorgen.
Vorhandene Sparren fachgerecht trennen und anfallenden Schutt beseitigen.
Wechselhölzer, Beileger etc., nach den Erfordernissen der
Örtlichkeit, in verschiedenen Holzquerschnitten, liefern,
zuschneiden und montieren, einschl. der erforderlichen
Balkenschuhe, Winkelverbinder, Befestigungsmittel, etc.
Die Leistung versteht sich in fix und fertiger Arbeit.
Menge: 1,000 Stck

**02.02 Rauchabzugsfenster >1 m² Steildach**
*** Bedarfsposition ohne GB
Dachflächenfenster als Rauchabzugsfenster, liefern, einbauen, eindichten, nach DIN EN12102-2
einschl. Eindeckrahmen, aller Befestigungsmittel etc., Holzkern mit Kunststoffumhüllung in der Farbe weiß.
Leistung in fix fertiger Arbeit.

Fabrikat: Velux, Typ GGU, SK 06, inkl. vormontiertem Motor
geeignet für das Steuersystem KFX 214

Maße: 1,14 x 1,18 m, für eine geometrische Öffnungsgröße >1,00 m²
Menge: 1,000 Stck

**02.03 RWA-Steuerzentrale KFX 214**
*** Bedarfsposition ohne GB
RWA-Steuerzentrale KFX 214

RWA-Steuerzentrale für zuvor beschriebenes Rauchabzugsfenster,
Bedienstelle KFK 104 (Orange) im EG und im obersten Geschoss, Öffnung über Rauchschalter
an oberster Stelle des Treppenhauses, Rauchmelder mit Signalton, Lüftungstaster liefern und einbauen.

Inbetriebnahme erfolgt Bauseits.
Menge: 1,000 Stck

### Titel 03 Stundenlohnarbeiten

**03.01 Stundenlohnarbeit / Facharbeiter**
Stunde(n) eines Facharbeiters für nicht erfasste
Leistungen gegen besonderen Nachweis einschließlich
aller Lohnnebenkosten.
Menge: 10,000 Std

**03.02 Stundenlohnarbeit / Helfer**
Stunde(n) eines Helfers für nicht erfasste Leistungen
gegen besonderen Nachweis einschließlich aller
Lohnnebenkosten.
Menge: 10,000 Std

**03.03 Stundenlohnarbeit / Auszubildender**
Stunde(n) eines Auszubildenden für
nicht erfasste Leistungen gegen besonderen Nachweis
einschließlich aller Lohnnebenkosten.
Menge: 10,000 Std
